# Deckensanierung AM Ehringshausen 2026
Angebotsaufforderung (GAEB 90, DA83)
Währung: EUR
Auftraggeber: Autobahn GmbH des Bundes

## Deckensanierung AM Ehringshausen 2026
Datum: 19.05.26

*Hinweis*
Die Hinweise in der Baubeschreibung u. a.
unter Punkt 1.1.5 sind bei der Kalkulation
zwingend zu beachten!

### Abschnitt 00 Straßenbau

#### Unterabschnitt 00.00 Baustelleneinrichtung

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelle räumen Sämtl. LV-Abschn.**
StL-Nr. 21910111201
Baustelle von allen Geräten, Anlagen, Einrichtungen und
dgl. räumen. Benutzte Flächen und Wege entsprechend dem
ursprünglichen Zustand herrichten. Soweit nicht für
bestimmte Leistungen für das Räumen der Baustelle gesonderte Positionen im Leistungsverzeichnis enthalten
sind, gilt die Pauschale
für alle Leistungen sämtlicher Abschnitte des Leistungsverzeichnisses.
Menge: 1,000 Psch
Zuordnung: 101

**00.00.0003 Zulage Nachtarbeit und Wochenendarbeit**
Zulage Nachtarbeit und Wochenendarbeit für die gesamten
Maschinen und Gerätepark, sowie Personal bei
Einbauzeiten.
Menge: 1,000 Psch

**00.00.0004 Bauzeitenplan erstellen**
Bauzeitenplan erstellen und dem AG vor Beginn der
Baumaßnahme vorlegen.
Der Bauzeitenplan ist in Abstimmung mit den weiteren
Losen für die Gesamtbaumaßnahme zu koordinieren und
aufzustellen.
Menge: 1,000 Psch

#### Unterabschnitt 00.01 Asphaltarbeiten Schadstelle 1

*Hinweis*
A 45 Gießener Südkreuz Tangente
Fahrtrichtung Marburg
Systemplan 2

**00.01.0001 Asphaltbefestigung trennen Einzelfl.*schneiden Dicke ü. 3-6 cm**
Asphaltbefestigung geradlinig trennen.
in Einzelflächen längs und quer zur Fahrbahnachse,
Trennen durch Schneiden.
Dicke der Asphaltbefestigung über 3 bis 6 cm.

Die Trennschnitt ist erforderlich vor dem Fräsen
durchzuführen.
Gilt nur für die Schadstelle 1
Menge: 2250,000 m
Zuordnung: 113

**00.01.0002 Asphalt fräsen Fräsasph. verw.*Unebenheit 6 mm**
Asphalt fräsen und Fräsgut aufnehmen. Anschlusskante
geradlinig auf Frästiefe herstellen. Der Schnittlinienabstand darf maximal 15 mm betragen.
Asphalt Deck-, Binder und ggb. Tragschicht.
Frästiefe ca. 3-5 cm,Fahrbahn und Nebenflächen
verschieden, siehe hierzu auch die
Schadensliste im Anhang.
Abfallschlüssel 17 03 02
Fräsasphalt laden, nach Angabe des AG - siehe 3.6 der
Baubeschreibung - übernehmen, befördern und der
vollständigen Verwertung außerhalb der Baustelle nach
Wahl des AN zuführen.
NAchweise führen und dem AG vorlegen.

Unebenheiten der gefrästen Fläche höchstens 6 mm innerhalb einer 4,00 m langen Messstrecke in Längs- und
Querrichtung.
Menge: 5000,000 m2
Zuordnung: 113

**00.01.0003 Unterlage reinigen gefr. Asphaltsch.*lose Teile aufn. Einzelflächen*Hochdr.-Sauganl.**
StL-Nr. 2231130583122
Unterlage reinigen. Anfallendes Kehrgut nach Wahl des
AN verwerten.
Unterlage = gefräste Asphaltschicht.
Lose Bestandteile von Schadstellen aufnehmen.
Nicht zusammenhängende Teilflächen.
Selbstaufnehmende Kehrmaschine. Letzter Arbeitsgang mit
Wasserhochdruckreinigungsgeräten mit rotierenden Düsen
und Absaugeinrichtung.
Menge: 5000,000 m2
Zuordnung: 113

**00.01.0004 N.gefährl. Abfall aus Baustelle ent Asphalt*Entsorgung AN Gebühr einrechn.**
StL-Nr. 2121021215110
Nicht gefährlichen Abfall aus Baustelle laden, fördern
und entsorgen. Schadstoffbelastung nach Unterlagen des
AG.
Abgerechnet wird nach Wiegescheinen.
Abfall = Asphaltbefestigung. Abfallschlüsselnummer = 17
03 02.
Entsorgung nach Wahl des AN.
Gebühren der Abfallentsorgung sind einzurechnen.
Menge: 880,000 t
Zuordnung: 102

**00.01.0005 Bitumenemulsion aufsprühen Bk100-Bk3,2*Asphalt gefräst Rampenspritzgerät*C60BP4-S Menge 250 g/m2*vor A.deckschicht**
StL-Nr. 223113063121123
Bitumenemulsion zur Herstellung des Schichtenverbundes
aufsprühen.
Auf Verkehrsflächen der Belastungsklassen Bk100 bis
Bk3,2.
Unterlage = Asphaltbefestigung, gefräst.
Mit Rampenspritzgerät.
Bindemittel = C60BP4-S.
Bindemittelmenge = 250 g/m2.
Vor Einbau Asphaltdeckschicht.
Menge: 5000,000 m2
Zuordnung: 113

**00.01.0006 Asphaltdecksch. aus SMA 11 S herst. Bk100*Dicke 4 cm mit Beschicker**
StL-Nr. 22311340811900001
Asphaltdeckschicht aus Splittmastixasphalt SMA 11 S
herstellen. Anlieferung des Asphaltmischguts in
thermoisolierten Transportbehältern.
In Verkehrsflächen der Belastungsklasse Bk100.
Einbaudicke = 4 cm.
Bindemittel '25/55-55 A oder PmB 25/45 VL '
Einbau mit Beschicker.
Menge: 5000,000 m2
Zuordnung: 113

**00.01.0007 Abstumpfungsmaßnahme durchführen bit.LFK 1/3*Gestein wie Decke*maschinell**
StL-Nr. 2231139523191
Abstumpfungsmaßnahme zur Erhöhung der Anfangsgriffigkeit durch gleichmäßiges Aufbringen und Einwalzen von
Abstreukörnung durchführen. Nicht gebundene Abstreukörnung aufnehmen und nach Wahl des AN verwerten.
Abstreukörnung = leicht bituminierte Lieferkörnung 1/3.
Aus Gestein wie grobe Gesteinskörnung in Asphaltdeckschicht.
Abstreumenge '1,5 kg/m2.'
Maschinell abstreuen.
Menge: 5000,000 m2
Zuordnung: 113

**00.01.0008 Anschluss a. Fuge m. Fugenm. herst. Längs-/Querfuge Tiefe 30 mm*Breite 15 mm Fugenmasse N2**
StL-Nr. 22311391239043001
Anschluss als Fuge mit Fugenmasse herstellen.
Längs- und Querfuge.
In 'Asphaltdeckschicht '
Fugenspalttiefe = 30 mm.
Fugenspaltbreite = 15 mm.
Mit heiß verarbeitbarer Fugenmasse Typ N2, einschließlich zugehörigem und zuvor aufgetragenem Voranstrichmittel.
Menge: 2000,000 m
Zuordnung: 113

**00.01.0009 Verkehrsfläche kehren*VSM durchführen**
StL-Nr. 22311397791
Verkehrsfläche mit einer selbstaufnehmenden Kehrmaschine nach Verkehrsfreigabe unverzüglich nach Aufforderung
durch den AG kehren. Kehrgut aufnehmen und nach Wahl
des AN verwerten.
Verkehrsfläche 'Fahrbahndeckschicht.'
Erforderliche Verkehrssicherungsmaßnahmen durchführen.
Menge: 5000,000 m2
Zuordnung: 113

*Hinweis*
A 45 FR Dortmund zwischen den Talbrücken
Haiger- und Kalteiche
Achtung !!!!!
1. BA Bauzeit 07.08 ab 21.00 Uhr bis Montag 10.08.2026
5.00 Uhr.

#### Unterabschnitt 00.02 Asphaltarbeiten, Schadstelle 2

*Hinweis*
1. BA
1. Fahrstreifen und ca. halber 2.Fahrstreifen
FR Dortmund Vollsperrung Wochenende von Freitagabend
bis Montagmorgen.

*Hinweis*
Für die erste Bauphase Neubau 1. Fahrstreifen und ca.
halber 2. Fahrstreifen

**00.02.0001 Verkehrszeichenplan ertellen**
Verkehrszeichenplan erstellen für den 2. Bauabschnitt,
TSE stellen, Markierung herstellen
Menge: 1,000 Psch

**00.02.0002 Gelbmarkierung herstellen**
Markierung herstellen als vorläufige Gelbmarkierung
Breite 0,15m als Strich-Lücke und durchgehneder Strich
Menge: 6000,000 m

**00.02.0003 Asphaltbefestigung trennen Einzelfl.*schneiden Dicke ü. 3-6 cm**
Asphaltbefestigung geradlinig trennen.
in Einzelflächen längs und quer zur Fahrbahnachse,
Trennen durch Schneiden.
Dicke der Asphaltbefestigung über 3 bis 6 cm.

Die Trennschnitt ist erforderlich vor dem Fräsen
durchzuführen.
Gilt nur für die Schadstelle 1
Menge: 3000,000 m
Zuordnung: 113

**00.02.0004 Fuge ausräumen und säubern Längsfuge*Deckschicht*Breite mind. 15mm Tiefe 40 mm**
Bestehende Fuge ausräumen und Fugenspalt säubern. Ausbaustoffe nach Wahl des AN verwerten.
Längsfuge.
In der Asphaltdeckschicht.
siehe beigefügte Schadensliste
Menge: 3000,000 m
Zuordnung: 113

**00.02.0005 Asphalt fräsen Fräsasph. verw.*Unebenheit 6 mm**
Asphalt fräsen und Fräsgut aufnehmen. Anschlusskante
geradlinig auf Frästiefe herstellen. Der Schnittlinienabstand darf maximal 15 mm betragen.
Asphalt Deck-, Binder und ggb. Tragschicht.
Frästiefe ca. 3 bis 5 cm.
Fläche Fahrbahn und Nebenflächen.
Breite verschieden, siehe hierzu auch die
Schadenslisten im Anhang.
Abfallschlüssel 17 03 02*
Fräsasphalt laden, nach Angabe des AG - siehe 3.6 der
Baubeschreibung - übernehmen, befördern und der
vollständigen Verwertung außerhalb der Baustelle nach
Wahl des AN zuführen.
NAchweise führen und dem AG vorlegen.

Unebenheiten der gefrästen Fläche höchstens 6 mm innerhalb einer 4,00 m langen Messstrecke in Längs- und
Querrichtung.
Menge: 17500,000 m2
Zuordnung: 113

**00.02.0006 Unterlage reinigen gefr. Asphaltsch.*lose Teile aufn. Einzelflächen*Hochdr.-Sauganl.**
StL-Nr. 2231130583122
Unterlage reinigen. Anfallendes Kehrgut nach Wahl des
AN verwerten.
Unterlage = gefräste Asphaltschicht.
Lose Bestandteile von Schadstellen aufnehmen.
Nicht zusammenhängende Teilflächen.
Selbstaufnehmende Kehrmaschine. Letzter Arbeitsgang mit
Wasserhochdruckreinigungsgeräten mit rotierenden Düsen
und Absaugeinrichtung.
Menge: 17500,000 m2
Zuordnung: 113

**00.02.0007 Asphaltdecksch. aus MA 11 S herst. Bk100*Dicke 4,0 cm**
StL-Nr. 223113607129000
Asphaltdeckschicht aus Gussasphalt MA 11 S herstellen.
Einbaubreiten nach Unterlagen des AG.
In Verkehrsflächen der Belastungsklasse Bk100.
Einbaudicke = 4,0 cm einschließlich eingedrückter Ab-
streukörnung.
Bindemittel '20/30 oder 15/25 VH/VL '
Menge: 17500,000 m2
Zuordnung: 113

**00.02.0008 Gussasphaltoberfläche bearbeiten maschin. abstr.*Verfahren B 2/3 PSV (51)*Aufhellung ungeb. verwert.**
StL-Nr. 223113667131101
Oberfläche der Gussasphaltschicht bearbeiten.
Grobe Gesteinskörnung, leicht bituminiert, auf die noch
heiße Oberfläche maschinell aufbringen.
Verfahren B, mit Lieferkörnung 2/3.
Grobe Gesteinskörnung = Kategorie PSV angegeben (51).
Grobe Gesteinskörnung als Aufhellungsgestein, nach Un-
terlagen des AG.
Erkaltete Asphaltdeckschicht aus Gussasphalt abkehren
und nicht gebundene und gelöste Abstreukörnungen nach
Wahl des AN verwerten.
Menge: 17500,000 m2
Zuordnung: 113

**00.02.0009 Anschluss a. Fuge m. Fugenm. herst. Längs-/Querfuge Tiefe 30 mm*Breite 15 mm Fugenmasse N2**
StL-Nr. 22311391239043001
Anschluss als Fuge mit Fugenmasse herstellen.
Längs- und Querfuge.
In 'Gußasphaltdeckschicht '
Fugenspalttiefe = 30 mm.
Fugenspaltbreite = 15 mm.
Mit heiß verarbeitbarer Fugenmasse Typ N2, einschließlich zugehörigem und zuvor aufgetragenem Voranstrichmittel.
Menge: 3000,000 m
Zuordnung: 113

**00.02.0010 Verkehrsfläche kehren*VSM durchführen**
StL-Nr. 22311397791
Verkehrsfläche mit einer selbstaufnehmenden Kehrmaschine nach Verkehrsfreigabe unverzüglich nach Aufforderung
durch den AG kehren. Kehrgut aufnehmen und nach Wahl
des AN verwerten.
Verkehrsfläche 'Fahrbahndeckschicht.'
Erforderliche Verkehrssicherungsmaßnahmen durchführen.
Menge: 20000,000 m2
Zuordnung: 113

**00.02.0011 Asphaltbefestigung trennen Anb.längs m. Rand*schneiden Dicke ü. 3-6 cm**
StL-Nr. 2231130384102
Asphaltbefestigung geradlinig trennen.
im Anbaubereich längs zur Fahrbahnachse einschließlich
Abtragen des Randkeiles.
Trennen durch Schneiden.
Dicke der Asphaltbefestigung über 3 bis 6 cm.
Menge: 3000,000 m
Zuordnung: 113

**00.02.0012 N.gefährl. Abfall aus Baustelle ent Asphalt*Entsorgung AN Gebühr einrechn.**
StL-Nr. 2121021215110
Nicht gefährlichen Abfall aus Baustelle laden, fördern
und entsorgen. Schadstoffbelastung nach Unterlagen des
AG.
Abgerechnet wird nach Wiegescheinen.
Abfall = Asphaltbefestigung. Abfallschlüsselnummer = 17
03 02.
Entsorgung nach Wahl des AN.
Gebühren der Abfallentsorgung sind einzurechnen.
Menge: 1700,000 t
Zuordnung: 102

*Hinweis*
2. BA
halber 2. FS und 3. FS

**00.02.0013 Asphaltbefestigung trennen Einzelfl.*schneiden Dicke ü. 3-6 cm**
Asphaltbefestigung geradlinig trennen.
in Einzelflächen längs und quer zur Fahrbahnachse,
Trennen durch Schneiden.
Dicke der Asphaltbefestigung über 3 bis 6 cm.

Die Trennschnitt ist erforderlich vor dem Fräsen
durchzuführen.
Gilt nur für die Schadstelle 1
Menge: 3000,000 m
Zuordnung: 113

**00.02.0014 Fuge ausräumen und säubern Längsfuge*Deckschicht*Breite mind. 15mm Tiefe 40 mm**
Bestehende Fuge ausräumen und Fugenspalt säubern. Ausbaustoffe nach Wahl des AN verwerten.
Längsfuge.
In der Asphaltdeckschicht.
siehe beigefügte Schadensliste
Menge: 3000,000 m
Zuordnung: 113

**00.02.0015 Asphalt fräsen Fräsasph. verw.*Unebenheit 6 mm**
Asphalt fräsen und Fräsgut aufnehmen. Anschlusskante
geradlinig auf Frästiefe herstellen. Der Schnittlinienabstand darf maximal 15 mm betragen.
Asphalt Deck-, Binder und ggb. Tragschicht.
Frästiefe ca. 12 bis 14 cm.
Fläche Fahrbahn und Nebenflächen.
Breite verschieden, siehe hierzu auch die
Schadenslisten im Anhang.
Abfallschlüssel 17 03 02*
Fräsasphalt laden, nach Angabe des AG - siehe 3.6 der
Baubeschreibung - übernehmen, befördern und der
vollständigen Verwertung außerhalb der Baustelle nach
Wahl des AN zuführen.
NAchweise führen und dem AG vorlegen.

Unebenheiten der gefrästen Fläche höchstens 6 mm innerhalb einer 4,00 m langen Messstrecke in Längs- und
Querrichtung.
Menge: 17500,000 m2
Zuordnung: 113

**00.02.0016 Unterlage reinigen gefr. Asphaltsch.*lose Teile aufn. Einzelflächen*Hochdr.-Sauganl.**
StL-Nr. 2231130583122
Unterlage reinigen. Anfallendes Kehrgut nach Wahl des
AN verwerten.
Unterlage = gefräste Asphaltschicht.
Lose Bestandteile von Schadstellen aufnehmen.
Nicht zusammenhängende Teilflächen.
Selbstaufnehmende Kehrmaschine. Letzter Arbeitsgang mit
Wasserhochdruckreinigungsgeräten mit rotierenden Düsen
und Absaugeinrichtung.
Menge: 17500,000 m2
Zuordnung: 113

**00.02.0017 Bitumenemulsion aufsprühen Bk100-Bk3,2*Asphalt gefräst C40B5-S vor A.binderschicht**
Bitumenemulsion zur Herstellung des Schichtenverbundes
aufsprühen.
Auf Verkehrsflächen der Belastungsklassen Bk100 bis
Bk3,2.
Unterlage = Asphaltbefestigung, gefräst.
Bindemittel = C40B5-S.
Bindemittelmenge 250 - 350 g/m²
Vor Einbau Asphaltbinderschicht
Menge: 17500,000 m2
Zuordnung: 113

**00.02.0018 Asphaltbinderschicht aus AC 16 B S SG**
Asphaltbinderschicht aus Asphaltbinder AC 16 B S SG S
nach Unterlagen des AG herstellen. Anlieferung des
Asphaltmischguts in thermoisolierten
Transportbehältern.
in Verkehrsflächen der Belastungsklasse Bk 100
Einbaudicke 9,5 cm
Bindemittel '10/40-65A oder PmB 10/25VL'
Grobe Gesteinskörnung = Kategorie C 100/=
Fremdfüller = Kalksteinfühler Kategorie CC 70.
Einbau mit Beschicker
Menge: 17500,000 m2
Zuordnung: 113

**00.02.0019 Asphaltdecksch. aus MA 11 S herst. Bk100*Dicke 3,5 cm**
StL-Nr. 223113607119000
Asphaltdeckschicht aus Gussasphalt MA 11 S herstellen.
Einbaubreiten nach Unterlagen des AG.
In Verkehrsflächen der Belastungsklasse Bk100.
Einbaudicke = 3,5 cm einschließlich eingedrückter Ab-
streukörnung.
Bindemittel 'Resultierendes Bindemittel = 20/30 oder
15/25 VH/VL
 '
Menge: 17500,000 m2
Zuordnung: 113

**00.02.0020 Gussasphaltoberfläche bearbeiten maschin. abstr.*Verfahren B 2/3 PSV (51)*Aufhellung ungeb. verwert.**
StL-Nr. 223113667131101
Oberfläche der Gussasphaltschicht bearbeiten.
Grobe Gesteinskörnung, leicht bituminiert, auf die noch
heiße Oberfläche maschinell aufbringen.
Verfahren B, mit Lieferkörnung 2/3.
Grobe Gesteinskörnung = Kategorie PSV angegeben (51).
Grobe Gesteinskörnung als Aufhellungsgestein, nach Un-
terlagen des AG.
Erkaltete Asphaltdeckschicht aus Gussasphalt abkehren
und nicht gebundene und gelöste Abstreukörnungen nach
Wahl des AN verwerten.
Menge: 17500,000 m2
Zuordnung: 113

**00.02.0021 Anschluss a. Fuge m. Fugenm. herst. Längs-/Querfuge Tiefe 30 mm*Breite 15 mm Fugenmasse N2**
StL-Nr. 22311391239043001
Anschluss als Fuge mit Fugenmasse herstellen.
Längs- und Querfuge.
In 'Gußasphaltdeckschicht '
Fugenspalttiefe = 30 mm.
Fugenspaltbreite = 15 mm.
Mit heiß verarbeitbarer Fugenmasse Typ N2, einschließlich zugehörigem und zuvor aufgetragenem Voranstrichmittel.
Menge: 6000,000 m
Zuordnung: 113

**00.02.0022 Verkehrsfläche kehren*VSM durchführen**
StL-Nr. 22311397791
Verkehrsfläche mit einer selbstaufnehmenden Kehrmaschine nach Verkehrsfreigabe unverzüglich nach Aufforderung
durch den AG kehren. Kehrgut aufnehmen und nach Wahl
des AN verwerten.
Verkehrsfläche 'Fahrbahndeckschicht.'
Erforderliche Verkehrssicherungsmaßnahmen durchführen.
Menge: 20000,000 m2
Zuordnung: 113

**00.02.0023 N.gefährl. Abfall aus Baustelle ent Asphalt*Entsorgung AN Gebühr einrechn.**
StL-Nr. 2121021215110
Nicht gefährlichen Abfall aus Baustelle laden, fördern
und entsorgen. Schadstoffbelastung nach Unterlagen des
AG.
Abgerechnet wird nach Wiegescheinen.
Abfall = Asphaltbefestigung. Abfallschlüsselnummer = 17
03 02.
Entsorgung nach Wahl des AN.
Gebühren der Abfallentsorgung sind einzurechnen.
Menge: 4300,000 t
Zuordnung: 102

*Hinweis*
Gilt für die Schadstellen 1+2 sowie 5-8

**00.02.0024 Erfassung des Temperaturprofils**
Erfassen und dokumentieren der Asphaltoberflächentemperatur beim Einbau direkt hinter der Einbaubohle
über die gesamte Einbaubreite im Rahmen der
Eigenüberwachung.

Liefern aller erforderlicher Anbauteile und
Systemkomponenten einschl. Montagearbeiten und
Erfassung der Messdaten. Die Messergebnisse sowie die
Rohdaten sind
dem AG zu übergeben.

Geräteraustattung und zu übergebende Daten sin in der
Anlage 2, Hinweise für die Ausschreibung und Ergänzung
für die Baubeschreibung zu entnehmen.
Menge: 1,000 Psch

**00.02.0025 Flächendeckende Verdichtungskontr.**
Flächendeckende Verdichtungskontrolle gem. Anlage 2
(Hinweise für die Ausschreibung und Ergänzung für die
Baubeschreibung) ist für jede eingebaute Asphaltschicht
durchzuführen.
Aufzeichnung und Dokumentation aller dynamischen
Verdichtungsübergänge und Oberflächentemperatur des
Asphalts.
Messtechnik, Festeinbauten an den Geräten sowie
Vorhalten der Erfassungseinheiten.

Die Dokumentation aller erfassten Daten ist dem
Auftraggeber digital und ausgedruckt in Papierform,
tabellarisch und zur Visualisierung als Flächenplott in
einem Bericht zusammenzufassen und zu übergeben.
Menge: 1,000 Psch

**00.02.0026 Erweiterte Eignungsprüfung**
Im Rahmen der Eigungsprüfungen sind durch den AN
folgende
zusätzlichen Prüfungen zu erstellen.

Einaxialer Druck-Schwellversuch zur Bestimmung des
Verformungsverhaltens nach den TP Asphalt-StB, Teil 25
B1

Tieftemperaturverhalten nach den TP Asphalt, Teil 46 A

Verformungsverhalten des eingestzten resultierenden
Bindemittels nach der AL DSR-Prüfung.

Angabe zum Haftverhalten zwischen Bitumen und Gestein
nach den TP Asphalt-StB, Teil 11

Angaben der Phasenübergangstemperatur des
viskositätsveränderten Bitumens mittels dynamischen
Scherrheometer nach der AL DSR-Prüfung

Alle hierfür notwendigen zusätzlichen Untersuchungen,
Leistungen und Kosten für alle temperaturabgesenkten
bitum. Mischgüter innerhalb dieser Ausschreibung sind
hier einzukalkulieren.
Menge: 1,000 Psch

**00.02.0027 Erfassung der Einbaubed Einbaus**
Beim Einbau vo TA-Asphalt sind während des gesamten
Einbauzeitraums durch den An im Rahmen der
Eigenüberwachung folgende Messungen durchzuführen und
zu dokumentieren.
Wetter (mindestens stündlich
Lufttemperatur (Messung in Metern Höhe und Temperatur
der Unterlage);mindestens stündlich
Windgeschwindigkeit und -richtung (mindestens stündlich
oder kontinuierlich);
Relative Luftfeuchte (mindestens stündlich oder
kontinuierlich)
Temperatur des angelieferten Asphaltmischguts bei jedem
Entladevorgang im Beschicker- und Fertigerkübel
Zunahme der Verdichtung von Beginn bis zum Ende des
Asphalteinbaus mittels Aufsetz-Sonde
(Elektromagnetische Messung (PQI Sonde) oder
Radioaktive Messung (Isotopensonde))
Dokumentation der aufgebrachten Bitumenemulsion
inmittelbar vor der Überbauung (Art und Ansprühmenge
desr eingesetzten Bitumenemulsion, angesprühte
Unterlage je Einbaubahn, Lage der Einbaubahn, Station,
Datum/Uhrzeit und Foto)
Menge: 1,000 Psch

*Hinweis*
Anschlußstelle Herborn Süd Fahrtrichtung Dortmund
Vervollständigung der Griffline Maßnahme
siehe Schadensliste Schadstelle 3 und 4

#### Unterabschnitt 00.03 Vervollständigung der Griffline Maßnahme

*Hinweis*
Kontrolle gilt für alle Schadstellen 1-8

**00.03.0001 Kontrolle d. Verkehrss. an Arb.st.*elektron. Gerät**
Kontrolle der Verkehrssicherung an Arbeitsstellen und
Umleitungsstrecke
einschließlich temporärer Verkehrsschilder,
vorübergehender Markierungen, transportabler Lichtsignalanlagen, baulicher Leitelemente und transportabler
Schutzeinrichtungen gemäß ZTV-SA durchführen. Die Kontrolle ist unmittelbar nach deren Durchführung zu erfassen und zu dokumentieren. Arbeits- und Hilfsmittel
sind vom AN zu stellen und dem AG jederzeit zugänglich
zu machen. Die Kontrolle der Umleitungsstrecke wird gesondert vergütet.
Kontrolle  Zwei mal pro Nacht
Kontrolle mit elektronischem Erfassungsgerät nach Un-
terlagen des AG dokumentieren.
Menge: 25,000 d
Zuordnung: 105

**00.03.0002 Vermessung der Straßenoberfläche**
Vermessung der Straßenoberfläche hinsichtlich ihrer
Entwässerungseigenschaften und Planung einer Maßnahme
nach der Methode von GRIFFLINE.
Menge: 2,000 St

**00.03.0003 Fräsen**
Durchführung von Fräsarbeiten auf Grundlage einer von
GRIFFLINE durchgeführten Planung. Fräsen von diagonalen
Bodenrillen im Winkel von ca. 45°. Die Bodenrillen
bestehen aus einem System von Rillen mit einem Abstand
von 1-3 cm und einer Tiefe von mindestens 3-9 mm. Der
Abstand der Rillenbänder zueinander beträgt zwischen
1-5 m.
Menge: 5575,000 m2

**00.03.0004 Unterlage reinigen**
StL-Nr. 2231130589009
Unterlage reinigen. Anfallendes Kehrgut nach Wahl des
AN verwerten.
Unterlage '= Asphaltschicht mit Rillenbändewr aus
vorheriger OZ.'
Reinigungsgerät 'Wasserhochdruckreinigungsgerät mit
integrierter Direktabsaugung unmittelbar an der
Hochdruckstrahlvorrichtung.'
Menge: 7000,000 m2
Zuordnung: 113

*Hinweis*
Bergwerksschaden Bergwerkswald 4 Schadstellen
FR Marburg Stat. 14,800
FR Butzbach Stat. 15,160
FR Butzbach Stat. 14,800
FR Butzbach Stat. 14,590

#### Unterabschnitt 00.04 A 485 Bodenwellen

*Hinweis*
4 Schadstellen
Jede Schadstelle ca. 45x11,50m

**00.04.0001 Asphaltbefestigung trennen**
Asphaltbefestigung trennen
in Einzelflächen längs und quer zur Fahrbahnachse
Trennen durch Schneiden
2 Querfugen und eine Längsfuge
Dicke der Asphaltbefestigung ca. 25 cm
Menge: 220,000 m

**00.04.0002 Asphaltbefestigung fräsen**
Asphalt fräsen d=25 cm
einschl. Entsorgung
170302 Bitumengemische Asphalt unbelastet
Fräsarbeiten pro Schadstelle erfolgt in 2
Bauabschnitten
Menge: 2100,000 m2

**00.04.0003 Bitumenemulsion aufsprühen Bk100-Bk3,2*Asphalt gefräst C40B5-S vor Asphalttragschicht**
Bitumenemulsion zur Herstellung des Schichtenverbundes
aufsprühen.
Auf Verkehrsflächen der Belastungsklassen Bk100 bis
Bk3,2.
Unterlage = Asphaltbefestigung, gefräst.
Bindemittel = C40B5-S.
Bindemittelmenge 250 - 350 g/m²
Vor Einbau Asphalttragschicht
Menge: 2100,000 m2
Zuordnung: 113

**00.04.0004 Bewehrungsmatte Q 188A liefern**
Bewehrungsmatten Q 188A liefern und einbauen
Überlappung der Übergänge 0,50m
Unterlage: Asphaltbefestigung mit aufgesprühter
Bitumenemulsion
Der Einbau erfolgt in zwei Bauabschnitten je
Schadstelle
Menge: 2100,000 m2

*Hinweis*
Für 4 Schadstellen jeweils 1-2
Schnurgerüste

**00.04.0005 Schnurgerüst herstellen**
Schnurrgerüst herstellen
im Bankettbereich zwischen 0,50 und 0,70m (Abstand
Asphaltkante) im Abstand von 5,00m in der Längsachse
Schnureisen schlagen, um die Bestandshöhen zu sichern.
Mittels Schnur oder Drasht in der Längsrichtung
anbringen, um die vorhandene Bodenwelle auszugleichen.
Menge: 4,000 St

**00.04.0006 Asphalttragsch. aus AC 22 T S herst Bk100*Dicke 12 cm**
StL-Nr. 223113118149009
Asphalttragschicht aus Asphalttragschichtmischgut
AC 22 T S herstellen. Anlieferung des Asphaltmischguts
in thermoisolierten Transportbehältern.
In Verkehrsflächen der Belastungsklasse Bk100.
Einbaudicke = 12 cm.
Bindemittel '30/45 // 35/40 VL '
Einbau 'mit Beschicker '
Menge: 2100,000 m2
Zuordnung: 113

**00.04.0007 Bitumenemulsion aufsprühen Bk100-Bk3,2*Asphalt frisch Rampenspritzgerät*C60BP4-S Menge 300 g/m2*vor A.bindersch.**
StL-Nr. 223113063111132
Bitumenemulsion zur Herstellung des Schichtenverbundes
aufsprühen.
Auf Verkehrsflächen der Belastungsklassen Bk100 bis
Bk3,2.
Unterlage = Asphaltbefestigung, frisch.
Mit Rampenspritzgerät.
Bindemittel = C60BP4-S.
Bindemittelmenge = 300 g/m2.
Vor Einbau Asphaltbinderschicht.
Menge: 2100,000 m2
Zuordnung: 113

**00.04.0008 Asphaltbindersch.AC 22 B S SG herst Bk100*Dicke 9,5 cm*Kategorie C 95/1*m. Besch.**
StL-Nr. 22311323914929001
Asphaltbinderschicht aus Asphaltbinder AC 22 B S SG
nach Unterlagen des AG herstellen. Anlieferung des
Asphaltmischguts in thermoisolierten
Transportbehältern.
In Verkehrsflächen der Belastungsklasse Bk100.
Einbaudicke = 9,5 cm.
Bindemittel '10/40-65A oder PmB 10/25 VL'
Grobe Gesteinskörnung = Kategorie C 95/1.
Fremdfüller 'Mischfüller'
Einbau mit Beschicker.
Menge: 2100,000 m2
Zuordnung: 113

**00.04.0009 Bitumenemulsion aufsprühen Bk100-Bk3,2*Asphalt frisch Rampenspritzgerät*C60BP4-S Menge 250 g/m2*vor A.deckschicht**
StL-Nr. 223113063111123
Bitumenemulsion zur Herstellung des Schichtenverbundes
aufsprühen.
Auf Verkehrsflächen der Belastungsklassen Bk100 bis
Bk3,2.
Unterlage = Asphaltbefestigung, frisch.
Mit Rampenspritzgerät.
Bindemittel = C60BP4-S.
Bindemittelmenge = 250 g/m2.
Vor Einbau Asphaltdeckschicht.
Menge: 2100,000 m2
Zuordnung: 113

**00.04.0010 Asphaltdecksch. aus SMA 8 S herst. Bk100*Dicke 3,5 cm*mit Beschicker**
StL-Nr. 22311341812900001
Asphaltdeckschicht aus Splittmastixasphalt SMA 8 S herstellen. Anlieferung des Asphaltmischguts in
thermoisolierten Transportbehältern.
In Verkehrsflächen der Belastungsklasse Bk100.
Einbaudicke = 3,5 cm.
Bindemittel '25/55-55 A oder PmB 25/45 VL'
Einbau mit Beschicker.
Menge: 2100,000 m2
Zuordnung: 113

**00.04.0011 Abstumpfungsmaßnahme durchführen bit.LFK 1/3*Gestein wie Decke*maschinell**
StL-Nr. 2231139523191
Abstumpfungsmaßnahme zur Erhöhung der Anfangsgriffigkeit durch gleichmäßiges Aufbringen und Einwalzen von
Abstreukörnung durchführen. Nicht gebundene Abstreukörnung aufnehmen und nach Wahl des AN verwerten.
Abstreukörnung = leicht bituminierte Lieferkörnung 1/3.
Aus Gestein wie grobe Gesteinskörnung in Asphaltdeckschicht.
Abstreumenge '1,5 kg/m² '
Maschinell abstreuen.
Menge: 2100,000 m2
Zuordnung: 113

**00.04.0012 Anschluss a. Fuge m. Fugenm. herst.*Deckschicht Tiefe 40 mm*Breite 10 mm Fugenmasse N2**
StL-Nr. 22311391291061001
Anschluss als Fuge mit Fugenmasse herstellen.
Fuge ': Längs- und Querfugen zwischen zwei
Asphaltdeckschichten aller Art und zwischen Asphalt-
und Betondecken.
Ausführung:
- Längs- und Querfugen an Bestand-Asphaltdecken.
- Längs- und Querfugen an Fugen, die aufgrund Umsetzung
der Verkehrsicherungen entstehen.

Leistung einschl. Trennung der Asphaltbefestigung bzw.
Herstellung, Ausräumen und Säubern des Fugenspalts.
Fugen vorab mit Druckluft ausblasen und trocknen.'
In der Asphaltdeckschicht ausbilden.
Fugenspalttiefe = 40 mm.
Fugenspaltbreite = 10 mm.
Mit heiß verarbeitbarer Fugenmasse Typ N2, einschließlich zugehörigem und zuvor aufgetragenem Voranstrichmittel.
Menge: 300,000 m
Zuordnung: 113

**00.04.0013 Baustelle für Markierungsarbeiten**
Baustelle für Markierungsarbeiten einrichten und räumen
Menge: 8,000 St

**00.04.0014 Provisorium erstellen**
Provisorium herstellen, d.h der Übergang von dem
neugebauten Abschnitt auf die alte vorhandene Fahrbahn.
Decke anfräsen und mit Asphaltbeton angleichen.
Menge: 4,000 St

#### Unterabschnitt 00.05 SiGeKo

*Hinweis*
Die Leistungender Sigeko-Tät igkeiten sind zwingend
extern bzw. an einen Nachunternehmer zu vergeben.(s. BB
3.13) Dies ist bei der Kalkulation zwingend zu
berücksichtigen.

**00.05.0001 Erstellung der Vorankündigung**
Erstellung der Vorankündigung gem. § 2 (2)
der Baustellenverordnung, einschl. Aktualisierung
während der Bauzeit
Menge: 1,000 St

**00.05.0002 Erstellung des Sicherheits- und Gesundheitsschutzplanes**
Erstellung des Sicherheits- und Gesundheitsschutzplanes gem. § 2 (3) und § 3 (2) der
Baustellenverordnung
Menge: 1,000 Psch

**00.05.0003 Koordinierung und Begehung der Baumaßnahme**
Koordinierung und Begehung der Baumaßnahme
gem. § 3 (3) Abs. 1, 2, 4 und 5 der Baustellenverordnung. Begehung 1 bis 2 x wöchentlich,
einschl. Protokollanfertigung.
Das Protokoll ist dem AG im Dateiformat .pdf per
Email zuzusenden. Es sind mind. 3 Farbfotos der
laufenden Arbeiten ins Protokoll einzubinden.
Menge: 4,000 St

*Hinweis*
max. 3 Baubesprechungen

**00.05.0004 Baubesprechung (einschl. Protokoll)**
Baubesprechung (einschl. Protokoll) zur
Koordinierung gem. § 3 (3) Abs. 1, 2, 4 und 5 der
Baustellenverordnung. Baubesprechung nach
Erfordernis, in Abstimmung mit dem AG
Menge: 1,000 Psch

#### Unterabschnitt 00.06 Kontrollprüfungen

**00.06.0001 Probenentnahme Walzasphalt**
Materialprobe nach TP Asphalt-StB Teil 27 und nach
Angabe des AG entnehmen.
Material: Asphaltmischgut, Walzasphalt, Gussasphalt.
Probennahme aus dem Bereich der Verteilerschnecke.
Material in Probegefäß füllen.
Probegefäß = sauberer 10 l Blecheimer mit dicht
schließendem Deckel.
Probegefäß liefern wird gesondert vergütet.
Probegefäß gut lesbar und dauerhaft an der Seitenwand
beschriften.
Probenahme nur in einem gemeinsamen Termin mit der
örtlichen BÜ.
Menge: 12,000 St

**00.06.0002 Probegefäß liefern 10-l-Blecheimer**
StL-Nr. 21910171210
Probegefäß zur Aufnahme von Baustoffproben, für Kontrollprüfungen und für Rückstellproben des AG liefern.
Probegefäß = sauberer 10-l-Blecheimer mit dicht schließendem Deckel.
Menge: 12,000 St
Zuordnung: 101

*Hinweis*
Je Bauabschnitt 1 Schichtdickenmessung für Binder- und
Deckeneinbau
1. BA nur Decke Südtangente
2. BA 1. BA nur Decke
2. BA 2. BA binder und Decke

**00.06.0003 Schichtdickenmessung PulsInd.**
Bestimmung der Schichtdicke nach TP D - StB.
Abrechnung nach Anzahl der Messpunkte.
An- und Abfahrt wird gesondert vergütet.
Elektromagnetische Dickenmessungen nach dem Puls-
Induktionsverfahren.
Menge: 3,000 St

**00.06.0004 Gegenpole für Kontrollpr. verlegen AL30x100cm,0,15mm*Fräsfläche**
StL-Nr. 2191017371203
Gegenpole für Kontrollprüfungen nach Anweisung des AG
für die elektromagnetische Dickenmessung verlegen.
Gegenpol = Aluminium-Folie (0,15 mm, 30x100 cm)
max. Messtiefe 50 cm, für Unterlagen m. Ausfallkörnung
Unterlage = Fräsfläche.
Menge: 260,000 St
Zuordnung: 101

**00.06.0005 Gegenpole für Kontrollpr. verlegen AL 30x100cm,0,1mm*Asphalt**
StL-Nr. 2191017371101
Gegenpole für Kontrollprüfungen nach Anweisung des AG
für die elektromagnetische Dickenmessung verlegen.
Gegenpol = Aluminium-Folie (0,1 mm 30x100 cm)
max. Messtiefe 50 cm
Unterlage = Asphaltschicht.
Menge: 260,000 St
Zuordnung: 101

**00.06.0006 Probennahme, Dokumentation, Übergabe der Mischgutproben und Dokumentation an das Prüflabor des AG**
Probenahme gemäß TP Asphalt-StB, Teil 27;
Hinweis zur Kalkulation:
Alle 6.000 m² / je angefangener Arbeitstag je
Asphaltsorte eine Mischgutprobe

Dokumentation:
Führen eines Probenahmeprotokolls je Mischgutsorte
inklusive Fotodokumentation - Vorlage beim AG anfragen,
Liefern des Lieferscheins des LKW's bei der Probenahme,
Liefern der Erstprüfung der jeweiligen Mischgutsorte;

Übergabe der Mischgutproben inkl. Anlieferung von der
jeweiligen Schadstelle und Übergabe der geführten
Dokumentation an das nachfolgende Prüflabor des AG:

Baustoffprüfstelle Dreiländereck GmbH
Hohleichenrain 15
35708 Haiger

Übergabe und Anlieferung je Schadstelle inkl.
Fahrkosten und Personalstunden zwischen Schadstelle und
Labor sind einzukalkulieren
Die Übergabe hat am darauffolgenden Werktag nach
Einbautag stattzufinden - Öffnungszeiten des Labors
sind zu beachten - vorherige telefonische Anmeldung
empfehlenswert.

Mo. bis Do.:  8.00 - 16.00 Uhr
Fr.:  8.00 - 13.00 Uhr

Nach der Übergabe der Mischgutproben an das Labor ist
unverzüglich eine digitalen Ausfertigung der
Dokumentation an den Projektleiter des AG sowie das
Team Stoffstrommanagement des AG unter
baustoffpruefung-as-dil2@autobahn.de digital zu
versenden
Menge: 1,000 Psch

### Abschnitt 01 Markierung

#### Unterabschnitt 01.00 Weißmarkierung

**01.00.0001 Erfassung Altmarkierung**
Einmessen der vorhandenen Markierung:  Randmarkierung,
Leitlinien und Blockmarkierung mit Abstand zur
bestehenden Schutzeinrichtung bzw. Fahrbahnrand,
einschließlich der Ermittlung der jeweiligen
Fahrstreifen- breite vor Beginn der Bauarbeiten.
Markierung feldbuchmäßig auf Stationen (alle 250m)
einmessen oder Aufnahme durch Vermesser. Einmessung auf
Achse der jeweiligen Markierung. Die Daten sind dem AG
vor Beginn der Bauarbeiten zur Prüfung zu übergeben.
Menge: 1,000 Psch

**01.00.0002 Längsmarkierung entfernen Plastik*a.Asphaltdecksch. Deckenerneuerung**
Längsmarkierung einschl. evtl. Sperrflächenumrandung
entfernen. Abgerechnet wird der entfernte Strich, bei
Doppelstrichen zwei Striche.
Markierung  Durchgehende Strich als Fahrbahnbegrenzung,
Fahrstreifenbegrenzung und Unterbrochener Strich
Verhältnis Strich/Lücke 1 zu 2, 1 zu 1 und 2 zu 1.
Strichbreite  0,15m bis 0,30m
Markierungsstoffart = Plastikmasse / Folie mit
Bitumengrundstrich.
Auf Asphaltdeckschicht.

Wichtung Kunststoff//Asphalt =60/40%

Entfernen für Deckenerneuerung durch Feinfräsen.

Abfall 'laden, nach Angabe des AG - siehe 3.6 der
Baubeschreibung - übernehmen, befördern und der
vollständigen Entsorgung außerhalb der Baustelle nach
Wahl des AN zuführen. Nachweise führen und dem AG
vorlegen.  - Markierung/ Kunststoffe mit
Bitumengemisch  Abfallschlüssel 17 02 03
mit 17 03 02 vermischt.  Ausführungen in nicht
zusammenhängenden Teillängen.  Ausführung in örtlicher
Abstimmung mit dem AG.'
Menge: 1000,000 m
Zuordnung: 131

**01.00.0003 Markierungszeichen entfernen*a.Asphaltdecksch. Deckenerneuerung*Abf.d. Verw.zuf.**
StL-Nr. 221131015911001
Markierungszeichen entfernen. Abgerechnet wird die entfernte markierte Fläche. Bei Pfeil, Buchstabe, Ziffer,
Verkehrsschild und Piktogramm ergibt sich die Fläche
aus dem kleinsten umschließenden Rechteck.
Markierungsstoffart 'Kaltplastikmasse, Folie, sonstiger
spritzbarer Markierungsstoff '
Auf Asphaltdeckschicht.
Entfernen für Deckenerneuerung.
Abfall aufnehmen und nach Wahl des AN verwerten.
Menge: 1,000 m2
Zuordnung: 131

*Hinweis*
Die Markierung ist unmittelbar nach der Beseitigung der
Schadstelle innerhalb der Verkehrssicherung aufzubringen! Massen wurden zusammengefaßt.
Schadstelle 2, 2. BA

**01.00.0004 Längsmarkierung Typ II herstellen Leitlinie 1 zu 2*Breite 0,15 m mit Vormarkierung*Kaltplastikmasse Aggl.unregelm.*P 7 grobstr. Decke**
StL-Nr. 22113150532164021
Längsmarkierung Typ II einschl. evtl.
Sperrflächenumrandung als endgültige Markierung herstellen. Abgerechnet wird der markierte Strich, bei
Doppelstrichen zwei Striche.
Unterbrochen; Verhältnis Strich/Lücke 1 zu 2 als Leitlinie.
Strichbreite = 0,15 m.
Strich mit Vormarkierung.
Markierungssystem aus reaktivem Stoff, nicht spritzbar
(Kaltplastikmasse).
Als Agglomeratmarkierung, unregelmäßig angeordnet.
Verkehrsklasse = P 7.
Markierung auf grobstrukturierter Asphaltdeckschicht.
Menge: 6000,000 m
Zuordnung: 131

*Hinweis*
Die Markierung ist unmittelbar nach der Beseitigung der
Schadstelle innerhalb der Verkehrssicherung aufzubringen! Massen wurden zusammengefaßt.

**01.00.0005 Längsmarkierung Typ II herstellen durchg.Fstr.begr.*Breite 0,15 m mit Vormarkierung*Kaltplastikmasse Aggl.unregelm.*P 7 grobstr. Decke**
StL-Nr. 22113150522164021
Längsmarkierung Typ II einschl. evtl.
Sperrflächenumrandung als endgültige Markierung herstellen. Abgerechnet wird der markierte Strich, bei
Doppelstrichen zwei Striche.
Durchgehend als Fahrstreifenbegrenzung.
Strichbreite = 0,15 m.
Strich mit Vormarkierung.
Markierungssystem aus reaktivem Stoff, nicht spritzbar
(Kaltplastikmasse).
Als Agglomeratmarkierung, unregelmäßig angeordnet.
Verkehrsklasse = P 7.
Markierung auf grobstrukturierter Asphaltdeckschicht.
Menge: 3000,000 m
Zuordnung: 131

*Hinweis*
Die Markierung ist unmittelbar nach der Beseitigung der
Schadstelle innerhalb der Verkehrssicherung aufzubringen! Massen wurden zusammengefaßt.

**01.00.0006 Längsmarkierung Typ II herstellen Blockmark. 1 zu 1*Breite 0,30 m mit Vormarkierung*Kaltplastikmasse Aggl.unregelm.*P 7 grobstr. Decke**
StL-Nr. 22113150544164021
Längsmarkierung Typ II einschl. evtl.
Sperrflächenumrandung als endgültige Markierung herstellen. Abgerechnet wird der markierte Strich, bei
Doppelstrichen zwei Striche.
Unterbrochen; Verhältnis Strich/Lücke 1 zu 1 als Fahrbahnbegrenzung (Blockmarkierung).
Strichbreite = 0,30 m.
Strich mit Vormarkierung.
Markierungssystem aus reaktivem Stoff, nicht spritzbar
(Kaltplastikmasse).
Als Agglomeratmarkierung, unregelmäßig angeordnet.
Verkehrsklasse = P 7.
Markierung auf grobstrukturierter Asphaltdeckschicht.
Menge: 1000,000 m
Zuordnung: 131

*Hinweis*
Die Markierung ist unmittelbar nach der Beseitigung der
Schadstelle innerhalb der Verkehrssicherung aufzubringen! Massen wurden zusammengefaßt.

**01.00.0007 Längsmarkierung Typ II herstellen durchg.Fb.begr.*Breite 0,30 m mit Vormarkierung*Kaltplastikmasse Aggl.unregelm.*P 7 grobstr. Decke**
StL-Nr. 22113150514164021
Längsmarkierung Typ II einschl. evtl.
Sperrflächenumrandung als endgültige Markierung herstellen. Abgerechnet wird der markierte Strich, bei
Doppelstrichen zwei Striche.
Durchgehend als Fahrbahnbegrenzung.
Strichbreite = 0,30 m.
Strich mit Vormarkierung.
Markierungssystem aus reaktivem Stoff, nicht spritzbar
(Kaltplastikmasse).
Als Agglomeratmarkierung, unregelmäßig angeordnet.
Verkehrsklasse = P 7.
Markierung auf grobstrukturierter Asphaltdeckschicht.
Menge: 1200,000 m
Zuordnung: 131

**01.00.0008 Markierungsfläche trocknen**
StL-Nr. 221131105
Fläche für Markierung schonend trocknen. Abgerechnet
wird die zu markierende Fläche. Bei Pfeil, Buchstabe,
Ziffer, Verkehrsschild und Piktogramm ergibt sich die
Fläche aus dem kleinsten umschließenden Rechteck.
Menge: 100,000 m2
Zuordnung: 131

**01.00.0009 Markierungsfläche reinigen Saugkehrwagen**
StL-Nr. 22113111002
Fläche für Markierung reinigen. Kehrgut aufnehmen und
nach Wahl des AN verwerten. Abgerechnet wird die zu
markierende Fläche. Bei Pfeil, Buchstabe, Ziffer, Verkehrsschild, und Piktogramm ergibt sich die Fläche aus
dem kleinsten umschließenden Rechteck.
Reinigung mit Saugkehrwagen.
Menge: 100,000 m2
Zuordnung: 131

### Abschnitt 02 VS

#### Unterabschnitt 02.00 Verkehrssicherung Schadstelle 1

*Hinweis*
Rampe von A 45 Gießener Südkreuz Richtung
Marburg

**02.00.0001 Verk.sich. kürzerer Dauer durchf.*stat. Arbeitsst. bei Dunkelheit*Anordnung n. Unt.**
StL-Nr. 22110513590199219
Verkehrssicherung an Arbeitsstellen von kürzerer Dauer
betriebsfertig aufbauen, vorhalten, warten, instand
setzen, betreiben und abbauen. Vorübergehende Verkehrssicherungsmaßnahmen durchführen.
Nach RSA, Regelplan 'in Anlehnung an denRegelplan D
IV/1l und Tab. D-2 (N1), Sonderplan auf Grundlage D
IV/1l (N2) in den Anlagen'
Für stationäre Arbeitsstelle.
Länge des Arbeitsbereiches 'bis 3.000 m'
Gesamtdauer der Verkehrsführung 'gem. Slotmanagement
pro Nacht'
Bei Dunkelheit.
Verkehrsrechtliche Anordnung nach Unterlagen des AG
einholen und zugehörige Unterlagen erstellen. Erforderliche Ortsbesichtigungen zur Erstellung der Planunterlagen für die verkehrsrechtliche Anordnung durchführen.
Anfallende Gebühren 'sind einzukalkulieren.
Alle erforderlichen Materialien, Personal und Kosten
für die Sperrung
einkalkulieren.'
Menge: 2,000 St
Zuordnung: 105

#### Unterabschnitt 02.01 Verkehrssicherung Schadstelle 2

*Hinweis*
Vollsperrung der A 45 FR Dortmund an einem Wochenende
in  den Sommerferien (Hessen) durchführen.
1. BA

**02.01.0001 Verk.sich. kürzerer Dauer durchf.*stat. Arbeitsst. bei Dunkelheit*Anordnung n. Unt.**
StL-Nr. 22110513590199219
Verkehrssicherung an Arbeitsstellen von kürzerer Dauer
betriebsfertig aufbauen, vorhalten, warten, instand
setzen, betreiben und abbauen. Vorübergehende Verkehrssicherungsmaßnahmen durchführen.
Nach RSA, Regelplan 'in Anlehnung an denRegelplan D
IV/1l und Tab. D-2 (N1), Sonderplan auf Grundlage D
IV/1l (N2) in den Anlagen'
Für stationäre Arbeitsstelle.
Länge des Arbeitsbereiches 'bis 3.000 m'
Gesamtdauer der Verkehrsführung 'gem. Slotmanagement
pro Nacht'
Bei Dunkelheit.
Verkehrsrechtliche Anordnung nach Unterlagen des AG
einholen und zugehörige Unterlagen erstellen. Erforderliche Ortsbesichtigungen zur Erstellung der Planunterlagen für die verkehrsrechtliche Anordnung durchführen.
Anfallende Gebühren 'sind einzukalkulieren.
Alle erforderlichen Materialien, Personal und Kosten
für die Sperrung
einkalkulieren.'
Menge: 3,000 St
Zuordnung: 105

**02.01.0002 Beschilderung von Gefahrenstellen**
Beschilderung von Gefahrenstellen gemäß Prinzipskizze
Gefahrenstelle.
aufstellen, beseitigen, vorhalten, warten und
betreiben.
Die Verkehrssicherung ist in Anlehnung an die RSA  in
die Position einzukalkulieren.
Die VZ-Wiederholung für Gefahrenstellen aufgrund einer
Länge > 1000 m wird nicht zusätzlich vergütet.
Menge: 10,000 St

*Hinweis*
Sperrung 2. Bauabschnitt als ALD

**02.01.0003 Verkehrssich. läng. Dauer aufbauen Arbeitsstelle*VZ-Plan des AG auß. Kraft setzen Anordnung Unt. AG**
StL-Nr. 22110510511209100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase 'Bauphase 2 (gem.
Verkehrszeichenplan).
Verkehrssicherungsleistungen'
Verkehrsrechtliche Anordnung nach Unterlagen des AG
einholen und zugehörige Unterlagen erstellen. Erforderliche Ortsbesichtigungen zur Erstellung der Planunterlagen für die verkehrsrechtliche Anordnung durchführen.
Menge: 1,000 Psch
Zuordnung: 105

**02.01.0004 Verkehrssich. läng. Dauer vorhalten wie Vorposition**
StL-Nr. 22110511010
Verkehrssicherung längerer Dauer vorhalten, warten, instand setzen und betreiben. Vorübergehende Verkehrssicherungsmaßnahmen durchführen. Die Kontrolle der Verkehrssicherung wird gesondert vergütet.
Verkehrssicherung wie in Vorposition beschrieben.
Menge: 20,000 d

**02.01.0005 Transp.Schutzeinrichtung aufbauen entg.Verkehrsstr.*Aufhaltest. T3 Wirkungsber.maxW2 Aufst.DIN EN 1317**
StL-Nr. 221105605332902
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Maximale Baubreite '0,30m '
Aufstellung wie in Prüfung nach DIN EN 1317.
Menge: 3000,000 m
Zuordnung: 105

**02.01.0006 Transport. Schutzeinr. vorhalten wie Vorposition**
StL-Nr. 22110561001
Transportable Schutzeinrichtung vorhalten, warten und
instand setzen. Vorübergehende Verkehrssicherungsmaßnahmen durchführen. Die Kontrolle wird gesondert
vergütet.
Transportable Schutzeinrichtung wie in Vorposition beschrieben.
Menge: 60000,000 md
Zuordnung: 105

**02.01.0007 Transp.Schutzeinrichtung aufbauen Überleit.bereich*Aufhaltest. H1 Wirkungsber.maxW4**
StL-Nr. 221105605444000
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. H 1.
Wirkungsbereich max. W 4 (W max. 1,30 m).
Menge: 180,000 m
Zuordnung: 105

**02.01.0008 Transport. Schutzeinr. vorhalten wie Vorposition**
StL-Nr. 22110561001
Transportable Schutzeinrichtung vorhalten, warten und
instand setzen. Vorübergehende Verkehrssicherungsmaßnahmen durchführen. Die Kontrolle wird gesondert
vergütet.
Transportable Schutzeinrichtung wie in Vorposition beschrieben.
Menge: 3600,000 md
Zuordnung: 105

**02.01.0009 AEK f. transp. Schutzeinr. aufb.*Absenkung**
StL-Nr. 22110562591
Anfangs-/Endkonstruktion (AEK) für transportable
Schutzeinrichtung aufbauen und abbauen. Vorhalten, Kontrolle, Wartung und Instandsetzung werden gesondert
vergütet. Vorübergehende Verkehrssicherungsmaßnahmen
durchführen. 70 v. H. des Preises werden nach Aufbau,
der Rest nach Abbau vergütet.
AEK an OZ 'Transp.Schutzeinrichtung aufbauen" (mind.
T3, max. W2)'
Als Absenkung.
Menge: 6,000 St
Zuordnung: 105

**02.01.0010 AEK vorhalten wie Vorposition**
StL-Nr. 22110563001
Anfangs-/Endkonstruktion (AEK) für transportable
Schutzeinrichtung vorhalten, warten und instand setzen.
Vorübergehende Verkehrssicherungsmaßnahmen durchführen.
Die Kontrolle wird gesondert vergütet.
AEK wie in Vorposition beschrieben.
Menge: 2880,000 Std
Zuordnung: 105

**02.01.0011 Dilatationsstoß aufbauen (Zul.)**
StL-Nr. 22110565099
Dilatationsstoß, nicht systembedingt, für transportable
Schutzeinrichtungen im Bauwerksbereich aufbauen und abbauen. Vergütet wird der Mehraufwand gegenüber der angegebenen Position als Zulage. Vorhalten, Kontrolle,
Wartung und Instandsetzung werden gesondert vergütet.
Vorübergehende Verkehrssicherungsmaßnahmen durchführen.
70 v. H. des Preises werden nach Aufbau, der Rest nach
Abbau vergütet.
Dilatation 'nach Unterlagen des AG '
Zulage zu OZ 'Transp.Schutzeinrichtung aufbauen" (mind.
T3, max. W2)'
Menge: 4,000 St
Zuordnung: 105

**02.01.0012 Dilatationsstoß vorhalten wie Vorposition**
StL-Nr. 22110565501
Dilatationsstoß für transportable Schutzeinrichtungen
vorhalten, warten und instand setzen. Vorübergehende
Verkehrssicherungsmaßnahmen durchführen. Die Kontrolle
wird gesondert vergütet.
Dilatationsstoß wie in Vorposition beschrieben.
Menge: 150,000 Std
Zuordnung: 105

**02.01.0013 Adapter an vorh. FRS aufb. (Zul.)**
StL-Nr. 2211056409909
Adapter als mechanische kraftschlüssige Verbindung für
transportable Schutzeinrichtungen an vorhandenes Fahrzeug-Rückhaltesystem (FRS) aufbauen und abbauen.
Vergütet wird der Mehraufwand gegenüber der angegebenen
Position als Zulage. Vorhalten, Kontrolle, Wartung und
Instandsetzung werden gesondert vergütet. Vorübergehende Verkehrssicherungsmaßnahmen durchführen. 70 v.H. des
Preises werden nach Aufbau, der Rest nach Abbau
vergütet.
Adapter von transportabler Schutzeinrichtung der OZ
'Transp.Schutzeinrichtung aufbauen" (mind. H1, max.
W4)'
Adapter an 'vorhandenes FRS (Stahl) '
Zulage zu OZ 'Transp.Schutzeinrichtung aufbauen" (mind.
H1, max. W4)'
Menge: 1,000 St
Zuordnung: 105

**02.01.0014 Adapter vorhalten wie Vorposition**
Adapter als mechanische kraftschlüssige Verbindung für
transportable Schutzeinrichtungen vorhalten, warten und
instand setzen. Vorübergehende Verkehrssicherungsmaßnahmen durchführen. Die Kontrolle wird gesondert
vergütet.
Adapter wie in Vorposition beschrieben.
Menge: 4500,000 Std
Zuordnung: 105

**02.01.0015 Temporären Anpralldämpfer aufbauen**
StL-Nr. 22110566099
Temporären Anpralldämpfer aufbauen und abbauen. Aufstellung auf vorhandener befestigter Fläche nach Unterlagen des AG. Vorhalten, Kontrolle, Wartung und In-
standsetzung werden gesondert vergütet. Vorübergehende
Verkehrssicherungsmaßnahmen durchführen. 70 v. H. des
Preises werden nach Aufbau, der Rest nach Abbau
vergütet.
Temporärer Anpralldämpfer an OZ
'Transp.Schutzeinrichtung aufbauen" (mind. T3, max.
W2)'
Menge: 1,000 St
Zuordnung: 105

**02.01.0016 Temporären Anpralldämpfer vorhalten wie Vorposition**
StL-Nr. 22110566501
Temporären Anpralldämpfer vorhalten, warten und instand
setzen. Vorübergehende Verkehrssicherungsmaßnahmen
durchführen. Die Kontrolle wird gesondert vergütet.
Temporärer Anpralldämpfer wie in Vorposition beschrieben.
Menge: 45,000 Std
Zuordnung: 105

#### Unterabschnitt 02.02 Verkehrssicherung Griffline A 45

*Hinweis*
Beseitigung der Unfallschwerpunkte A 45 FR Dortmund bei
km 146,400 - 146,150
2. und 3. Fahrstreifen

**02.02.0001 Verk.sich. kürzerer Dauer durchf.*stat. Arbeitsst. bei Dunkelheit*Anordnung n. Unt.**
StL-Nr. 22110513590199219
Verkehrssicherung an Arbeitsstellen von kürzerer Dauer
betriebsfertig aufbauen, vorhalten, warten, instand
setzen, betreiben und abbauen. Vorübergehende Verkehrssicherungsmaßnahmen durchführen.
Nach RSA, Regelplan 'in Anlehnung an denRegelplan D
IV/1l und Tab. D-2 (N1), Sonderplan auf Grundlage D
IV/1l (N2) in den Anlagen'
Für stationäre Arbeitsstelle.
Länge des Arbeitsbereiches 'bis 3.000 m'
Gesamtdauer der Verkehrsführung 'gem. Slotmanagement
pro Nacht'
Bei Dunkelheit.
Verkehrsrechtliche Anordnung nach Unterlagen des AG
einholen und zugehörige Unterlagen erstellen. Erforderliche Ortsbesichtigungen zur Erstellung der Planunterlagen für die verkehrsrechtliche Anordnung durchführen.
Anfallende Gebühren 'sind einzukalkulieren.
Alle erforderlichen Materialien, Personal und Kosten
für die Sperrung
einkalkulieren.'
Menge: 4,000 St
Zuordnung: 105

*Hinweis*
Besetigung Unfallschwerpunkte A 45 Fahrtrichtung
Dortmund
bei Km 146,150 bis 145,900 über alle Fahrstreifen.
Stand, 1. und 2. sowie 3. Fahrstreifen

**02.02.0002 Verk.sich. kürzerer Dauer durchf.*stat. Arbeitsst. bei Dunkelheit*Anordnung n. Unt.**
StL-Nr. 22110513590199219
Verkehrssicherung an Arbeitsstellen von kürzerer Dauer
betriebsfertig aufbauen, vorhalten, warten, instand
setzen, betreiben und abbauen. Vorübergehende Verkehrssicherungsmaßnahmen durchführen.
Nach RSA, Regelplan 'in Anlehnung an denRegelplan D
IV/1l und Tab. D-2 (N1), Sonderplan auf Grundlage D
IV/1l (N2) in den Anlagen'
Für stationäre Arbeitsstelle.
Länge des Arbeitsbereiches 'bis 3.000 m'
Gesamtdauer der Verkehrsführung 'gem. Slotmanagement
pro Nacht'
Bei Dunkelheit.
Verkehrsrechtliche Anordnung nach Unterlagen des AG
einholen und zugehörige Unterlagen erstellen. Erforderliche Ortsbesichtigungen zur Erstellung der Planunterlagen für die verkehrsrechtliche Anordnung durchführen.
Anfallende Gebühren 'sind einzukalkulieren.
Alle erforderlichen Materialien, Personal und Kosten
für die Sperrung
einkalkulieren.'
Menge: 6,000 St
Zuordnung: 105

**02.02.0003 Beschilderung von Gefahrenstellen**
Beschilderung von Gefahrenstellen gemäß Prinzipskizze
Gefahrenstelle.
aufstellen, beseitigen, vorhalten, warten und
betreiben.
Die Verkehrssicherung ist in Anlehnung an die RSA  in
die Position einzukalkulieren.
Die VZ-Wiederholung für Gefahrenstellen aufgrund einer
Länge > 1000 m wird nicht zusätzlich vergütet.
Menge: 4,000 St

#### Unterabschnitt 02.03 Verkehrssicherung A 485

*Hinweis*
Auf der A 485 Fahrtrichtung Marburg befindet sich eine
Schadstelle. Auf der Gegenseite in FR Butzbach befinden
sich 3 Schadstellen. Alle Schadstellen befinden sich
innerhalb der km- Angaben 15,160 - 14,540
Pro Schadstelle werden 2 AKD's benötigt.

**02.03.0001 Verk.sich. kürzerer Dauer durchf.*stat. Arbeitsst. bei Dunkelheit*Anordnung n. Unt.**
StL-Nr. 22110513590199219
Verkehrssicherung an Arbeitsstellen von kürzerer Dauer
betriebsfertig aufbauen, vorhalten, warten, instand
setzen, betreiben und abbauen. Vorübergehende Verkehrssicherungsmaßnahmen durchführen.
Nach RSA, Regelplan 'in Anlehnung an denRegelplan D
IV/1l und Tab. D-2 (N1), Sonderplan auf Grundlage D
IV/1l (N2) in den Anlagen'
Für stationäre Arbeitsstelle.
Länge des Arbeitsbereiches 'bis 3.000 m'
Gesamtdauer der Verkehrsführung 'gem. Slotmanagement
pro Nacht'
Bei Dunkelheit.
Verkehrsrechtliche Anordnung nach Unterlagen des AG
einholen und zugehörige Unterlagen erstellen. Erforderliche Ortsbesichtigungen zur Erstellung der Planunterlagen für die verkehrsrechtliche Anordnung durchführen.
Anfallende Gebühren 'sind einzukalkulieren.
Alle erforderlichen Materialien, Personal und Kosten
für die Sperrung
einkalkulieren.'
Menge: 8,000 St
Zuordnung: 105

*Hinweis*
Zusätzlich 2 AKD's für die Markierung

**02.03.0002 Verk.sich. kürzerer Dauer durchf.*stat. Arbeitsst. bei Dunkelheit*Anordnung n. Unt.**
StL-Nr. 22110513590199219
Verkehrssicherung an Arbeitsstellen von kürzerer Dauer
betriebsfertig aufbauen, vorhalten, warten, instand
setzen, betreiben und abbauen. Vorübergehende Verkehrssicherungsmaßnahmen durchführen.
Nach RSA, Regelplan 'in Anlehnung an denRegelplan D
IV/1l und Tab. D-2 (N1), Sonderplan auf Grundlage D
IV/1l (N2) in den Anlagen'
Für stationäre Arbeitsstelle.
Länge des Arbeitsbereiches 'bis 3.000 m'
Gesamtdauer der Verkehrsführung 'gem. Slotmanagement
pro Nacht'
Bei Dunkelheit.
Verkehrsrechtliche Anordnung nach Unterlagen des AG
einholen und zugehörige Unterlagen erstellen. Erforderliche Ortsbesichtigungen zur Erstellung der Planunterlagen für die verkehrsrechtliche Anordnung durchführen.
Anfallende Gebühren 'sind einzukalkulieren.
Alle erforderlichen Materialien, Personal und Kosten
für die Sperrung
einkalkulieren.'
Menge: 2,000 St
Zuordnung: 105

**02.03.0003 Beschilderung von Gefahrenstellen**
Beschilderung von Gefahrenstellen gemäß Prinzipskizze
Gefahrenstelle.
aufstellen, beseitigen, vorhalten, warten und
betreiben.
Die Verkehrssicherung ist in Anlehnung an die RSA  in
die Position einzukalkulieren.
Die VZ-Wiederholung für Gefahrenstellen aufgrund einer
Länge > 1000 m wird zusätzlich vergütet.
Menge: 16,000 St

USt %: 19,00
